# NP_DA 2_In Situ Restaurierung Attikaskulpturen
Angebotsaufforderung (GAEB 90, DA83)
DV-Nummer: 6261037
Eröffnung: 17.04.26
Währung: EUR
Auftraggeber: Stiftung Preußische Schlösser und, Gärten Berlin-Brandenburg

## In Situ Restaurierung der Skulpturen und
Datum: 23.03.26

*Hinweis*
Das Neue Palais ist ein Teil des Weltkulturerbes der
Parkanlagen Potsdam-Sanssouci.
Dank seiner im hohen Maße erhaltenen originalen
Substanz und Ausstattung, zählt das Neue Palais zu den
kultur- und zivilisationsgeschichtlich wertvollsten
Schlossanlagen der Welt. Es ist heute nicht nur das
umfassendste, sondern zugleich auch authentischstes
Beispiel für die gestalterische Kraft des Spätbarocks
im
Zeitalter Friedrichs des Großen.
Das Neue Palais wurde zwischen 1763-69 im Auftrag
Friedrich II, unter Leitung der Architekten Bühring,
Manger
und Gontard, als Sommerresidenz und Gästeschloss
errichtet. Nach dem Tod Friedrich II. im Jahr 1786
wurde
das Schloss wenig genutzt. Im Jahr 1859 bezogen das
Kronprinzenpaar Friedrich Wilhelm (späterer Kaiser
Friedrich III.) und Prinzessin Viktoria, die Räume.
Zuletzt diente es Kaiser Wilhelm II. als
Sommerresidenz, bis
zu seiner Abdankung, im Jahre 1918. Seit 1926 wird das
Neue Palais als Museum genutzt.

Das Skulpturenensemble am Neuen Palais
Das Neue Palais mit dem dazugehörenden Communs und der
Kolonnade, ist mit 1060 Skulpturen an den
Fassaden, ein äußerst reich gestaltetes
Gebäudeensemble. So finden sich allein am Neuen Palais
267
überlebensgroße Skulpturen und 196 Putten, in kleinen
Gruppen. Davon sind die 132 Skulpturen auf der Attika
nach einem vielseitigen ikonographischen Programm
zusammengestellt.
Diese Attikaskulpturen vom Neuen Palais, in ca. 27 m
Höhe, sind nahezu vollständig als Originale erhalten.
Die
bis zu "12- füßigen", d.h. über 3,70 m hohen
Einzelfiguren wurden während der Bauzeit des Schlosses
1763
1769, nach und nach aus den Bildhauerwerkstätten der
bisher wenig publizierten Bildhauern Gottfried Jenner,
Johann Kaplunger, Johann Wohler, Georg Hennicke und
Johann Schnegg, geliefert. Zu den bedeutenderen
Bildhauern in diesem Kreis zählen der aus einer
böhmischen Bildhauerfamilie stammende Johann Kaplunger,
der in den 60er und 70er Jahren in Potsdam tätig war
und hier 1773 starb, sowie der Tiroler Bildhauer Johann
Schnegg, der ähnlich wie die an den Mittelrisaliten
des Neuen Palais, vertretenen Brüder Räntz, die für die
Schwester Friedrichs II, Wilhelmmine, Markgräfin von
Bayreuth, in Bayreuth, gearbeitet hatte.

Die Formensprache der Skulpturen ist durch weit
ausladende Details wie Hände und Gewandfalten, sowie
tief in
den Stein gehauene Formen, mit einer starken
Schattenwirkung geprägt. Die Figuren stehen auf 1,60 m
hohen
Postamenten der Attikabalustrade, die Körper sind
leicht nach vorne geneigt.

Die vorletzte Restaurierungsphase begann in den 70er
Jahren des 20. Jahrhunderts und erstreckte sich in den
folgenden 15 Jahren über das gesamte Attikaprogramm
mit zahlreichen Einzelfiguren, sowie Figurengruppen.
Zwischen 2006 und 2013 wurden im Rahmen der letzten
Restaurierungsphase einige Skulpturen und
Skulpturengruppen der Gartenseite, bearbeitet. Bei
diesen Skulpturen sind mittlerweile kleinere
Erhaltungsmaßnahmen erforderlich. Die restlichen und
somit der Großteil der Skulpturen müssen nach nunmehr
40 Jahren, seit der letzten Restaurierung, dringend
bearbeitet werden. Bei diesen Skulpturen der vorletzten
Restaurierungsphase fand keine
Mikropartikelstrahlreinigung statt.

Schäden und schädliche Prozesse sind vorwiegend durch
natürliche Verwitterung verursacht. So hat sich eine
dichte schwarze Patina entwickelt, welche zu
Spannungen mit leichtem Oberflächenverlust und zu
reduzierter
Wasserabgabe führt. Teilweise führen aber auch
rostende Eisenklammern, Anker und Keile, zu Schäden.
Unter
den Plinthen befinden sich oft dicke Eisenkeile,
welche unter Volumenzunahme aufrosten und damit
zusätzlich
Probleme der Standsicherheit verursachen.

An der Attika des Mittelbaus des Neuen Palais befinden
sich zu beiden Seiten je ein großes Tympanonrelief,
drei
Einzelskulpturen und vier Skulpturengruppen. Unterhalb
des Tympanons befindet sich eine bekrönte
Wappenkartusche mit zwei Engeln und drei Putten.

*Hinweis*
Technische Vorbemerkungen

Der Bieter hat sich im Vorhinein mit allen Belangen
des Angebotes, den Anforderungen und den örtlichen
Gegebenheiten auseinanderzusetzen. Alle Anlagen
sollten gründlich gelesen werden.
Die Anlagen zum Leistungsverzeichnis werden zum
Bestandteil des Vertrages.
Die aufgeführten Hinweise und Richtlinien sind bei der
Angebotskalkulation zu berücksichtigen.

Die zu restaurierenden Attikaskulpturen befinden sich
am östlichen Mittelbau des Neuen Palais (Gartenseite).
Es handelt sich dabei um ein großes Tympanonrelief,
eine bekrönte Wappenkartusche mit zwei Engeln und drei
Putten, drei Einzelskulpturen und vier
Skulpturengruppen aus zwei mal 3 und zwei mal 5
Skulpturen.
Das Relief hat eine Breite von ca. 17m und eine Höhe
von ca 4m. Es ist durch seine Einbausituation innerhalb
der auskragenden Gesimse in einem altersgemäß sehr
gutem Zustand.
Die Wappenkartusche ist ca 8 x 3 Meter groß und in
einem ebenso guten Zustand.
Zwei seitliche Inneneckskulpturen stehen je am Anfang
der anschließenden Balustrade der nördlichen und
südlichen Seitenbauten. Sie stehen frei und ohne
nennenswerte Neigung.
Weiterhin folgen nun zu beiden Seiten
Skulpturengruppen aus drei Skulpturen und weiter nach
Innen zu beiden
Seiten, Gruppen aus fünf Skulpturen. Die Gruppen sind
aus mehreren Steinstücken zusammengesetzt und
untereinander verbunden. Sie bilden eine statische
Einheit.
Eine Einzelskulptur steht zentral auf einem Postament.
Diese ist mit einem Windanker gesichert.

Baustelleneinrichtung
Der Auftragnehmer (AN) muss die Skulpturen und das
Relief in situ restaurieren. Dazu wird eine Rüstung
gestellt. Die Rüstung wird sich über alle Ebenen der
zu bearbeitenden Bereiche erstrecken und wird mit einem
Wetterdach ausgestattet sein. Das Gerüst steht
innerhalb der eingezäunten Baufläche auf dem Ehrenhof.
Innerhalb der Baustelleneinrichtung im Ehrehof werden
sich der Aufenthaltscontainer und die Toiletten
befinden.
Ein Werkzeug- und Materialcontainer sowie ein
Bauschuttcontainer wird in der separat eingezäunten
Skulpturenschaueranlage zur Verfügung stehen. (siehe
Anhang 4 und 5)

Ein allgemeiner Bauschuttcontainer (AVV 170107) wird
vom AG gestellt. Dieser wird einmal jährlich seitens
der
SPSG entleert. Weiterhin werden ein firmenzugeordneter
Mannschaftscontainer und ein Werkzeugcontainer
sowie ein WC durch den AG gestellt.  Die
Bildhauerschauer sind auch Teil der eingezäunten
Anlage. Diese sind
nicht separat abschließbar.
Die Baustelle wird mit Bauwasser- und
Baustromanschlüssen versorgt. Auf der Rüstung wird ein
Baustromverteiler angebacht sein. Die weitere
Verteilung innerhalb der Gerüstebenen erfolgt durch
den AN.
Für die Nutzung der Anlagen und Einrichtungen, sowie
den Verbrauch von Baustrom und -wasser werden 1,1 %
der Bruttoabrechnungssumme berechnet und mit jeder
Abschlagszahlung einbehalten.
Die Einbehalte sind bei der Angebotskalkulation zu
berücksichtigen und in die Einheitspreise einzurechnen.
Darüber hinaus erforderliche Material- und
Mannschaftscontainer sind vom AN vorher anzumelden und
in
Absprache mit dem AG und der Bauleitung selbst zu
besorgen und aufzustellen.
Alle weiteren Einrichtungen für die Durchführung der
Arbeiten an den Skulpturen sind vom AN mitzubringen.

Qualifikation
Alle beteiligten Mitarbeiter sind bei Abgabe des
Angebotes schriftlich anzumelden. Die erforderliche
Qualifikation
(Fachkenntnisse und Erfahrungen) des eingesetzten
Personals (Restaurator, Steinbildhauer) ist dem
Auftraggeber zu belegen. Die Weitergabe von Leistungen
an Nachunternehmer durch den Auftragnehmer
bedarf der schriftlichen Zustimmung durch den
Auftraggeber und ist vor der Vergabe abzustimmen.
Die Firma muss die Arbeiten mit mindestens 6 Personen,
davon 1 Diplom-/ Masterrestaurator und 3
ausgebildeten Steinmetzen/Bildhauern, ausführen.
(siehe Anhang 7)
Bei Bedarf ist das Personal aufzustocken!
Die Mitarbeiter müssen nachweisen, dass sie bereits an
barocken Sandsteinskulpturen ähnlicher Qualität mit
vergleichbarer Aufgabenstellung und vergleichbarem
Arbeitsumfang gearbeitet haben.
Der Bildhauer muss nachweisen, dass er bereits
Bildhauerarbeiten an barocken Sandsteinskulpturen
ähnlicher
Qualität ausgeführt hat. (siehe Anhang 7)
Die jeweiligen Nachweise sind in Form einer
Kurzdokumentation (2 Beispiele, pro Person) zu
erbringen.

Termine, Fristen und Personal
Der AN ist verpflichtet an den von der Bauleitung
festgelegten Baubesprechungen teilzunehmen. Bei diesen
Besprechungen ist rechtzeitig auf alle erkennbaren
Probleme hinzuweisen.
Eventuell festgestellte Mängel sind der Bauleitung
sofort bei der Erkennung bzw. so rechtzeitig zu
melden, dass
ein angemessener Zeitraum für ihre Beseitigung
verbleibt und keine Terminverzögerungen entstehen.
Die Arbeiten sind mit ausreichendem Personal
durchzuführen und zügig fertig zu stellen. Ist
abzusehen, dass
der festgelegte Endtermin mit dem vorhandenen Personal
nicht eingehalten werden kann, hat der AN
entsprechend den Erfordernissen, den Personaleinsatz
zu erhöhen um einen drohenden Terminverzug zu
vermeiden. Das zusätzliche Personal muss vom
Auftraggeber genehmigt werden. Für das zusätzliche
Personal
muss dem Auftraggeber ebenfalls die fachliche
Qualifikation nachgewiesen werden. Eine Änderung der
Belegschaft ist grundsätzlich zu vermeiden, um
unnötigen Einarbeitungsaufwand zu ersparen.
Für den Ausführungszeitraum ist ein Restaurator des
Auftragnehmers namentlich als ständiger Ansprechpartner
zu benennen. Dieser muss während der Arbeiten vor Ort
sein, die deutsche Sprache in Wort und Schrift
beherrschen und telefonisch erreichbar sein.
Die Weitergabe von Leistungen an Nachunternehmer durch
den Auftragnehmer bedarf der schriftlichen
Zustimmung durch den Auftraggeber und ist vor der
Vergabe abzustimmen.
Von jedem Mitarbeiter des AN wird erwartet, dass
dieser konstruktiv mit dem zuständigen Mitarbeiter des
Fachbereiches Skulpturenrestaurierung
zusammenarbeitet. Die fachlichen Weisungen des AG sind
zu befolgen.

Lage und Erschließung des Arbeitsbereiches
Der Arbeitsbereich liegt innerhalb des
Baustellenbereiches auf der Gatenseite der Baustelle.
Ein Bereich für
Material und Schutt (AVV 170107) wird an der
Skulpturenschaueranlage auf dem Moppke vor den
Kolonnaden
sein.
Die Zufahrt zum Be- und Entladen ist durch zwei Tore
am Nord- und Südende der Asphaltstraße vor dem Neuen
Palais möglich. Der Zugang zum Baustellenbereich
erfolgt durch ein weiteres Tor im Ehrenhof und wird nur
angemeldetem Personal genehmigt.
Fahrzeuge sind außerhalb des Parkbereiches abzustellen.
Der Auftraggeber haftet nicht für eventuelle
Diebstähle und Beschädigungen der Gegenstände, die der
Auftragnehmer für die Durchführung der Leistung nutzt
oder lagert.

Richtlinien im Arbeitsbereich
Oberste Priorität haben der Schutz der Besucher und
Mitarbeiter und selbstverständlich der pflegliche
Umgang mit den historischen Originalen und der
Schlossanlage!
Dem Auftragnehmer und jedem seiner Mitarbeiter muss
bewusst sein, dass die auszuführenden Arbeiten im
Parkbereich Sanssouci mit starkem Besucherverkehr
stattfinden. Auch wenn die Bildhauerschauer und
Baustelleneinrichtungen für Besucher gesperrt sind,
gebietet die Lage ein entsprechendes Verhalten
während der Arbeiten. So verbietet sich z.B. das laute
Betreiben von Radios und anderen elektronischen
Wiedergabegeräten.
Die Arbeiten sind so auszuführen, dass Staub-,
Wasser-, Lärm- und sonstige Emissionen weitestgehend
vermieden werden. Dementsprechend sind die
Arbeitstechnologien auf die Besonderheiten abzustimmen,
zum Beispiel durch den Einsatz leistungsfähiger
Staubsauger oder die Verwendung von Schutzfolien.
Elektrische Geräte oder ähnliches dürfen keinesfalls
unbeaufsichtigt betrieben werden.
Der AN hat in seiner Kalkulation die Besonderheit der
Arbeit am Denkmal zu berücksichtigen. Mehrkosten,
die durch ungenügende Berücksichtigung der örtlichen
Gegebenheiten und vorhandenen Einschränkungen,
sowie aus den spezifischen Bedingungen der Arbeit im
Parkbereich entstehen, sind in die Einheitspreise mit
einzukalkulieren.
Die Entsorgung von Baumischmüll, Abfall- und
Reststoffen erfolgt durch den AN! Lediglich reiner
Bauschutt AVV 170107 (Stein, Ziegel, Mörtel), wird
seitens des AG entsorgt. Der AN ist verpflichtet,
Verunreinigungen laufend zu beseitigen und den
Arbeitsbereich stets im sauberen und
aufgeräumten Zustand zu halten.
Die Menge der zu restaurierenden Skulpturen und daraus
resultierenden Lose, wird eine zeitgleiche
Vergabe an mehrere Firmen ergeben. Dementsprechend ist
es wahrscheinlich, dass zeitgleich zwei Firmen
nebeneinander und gemeinsam den abschließbaren Bereich
nutzen.
Auf Grund des zeitlichen Rahmens zur Realisierung des
Gesamtvorhabens sind die Arbeitsbereiche nach
Auftragsabschluss umgehend zu räumen und zu säubern,
damit die nachfolgende Firma ohne Verzögerung
beginnen kann.
Zurückgelassener Müll oder andere Gegenstände sowie
Schäden an der Einrichtung werden zu Lasten des
AN beseitigt. Die anfallenden Kosten werden in der
Endrechnung abgezogen.
Alle Besonderheiten sind in der Kalkulation zu
berücksichtigen.

*Hinweis*
Inhalt der Leistungen

Vorbemerkungen

Die Restaurierungsarbeiten betreffen die
Attikaskulpturen des Neuen Palais.
Die Gesamtmaßnahme (Dachsanierung) umfasst alle
Attikaskulpturen des Neuen Palais.
Die Attika ist bestückt mit 136 Skulpturen, 122
Standskulpturen mit einer durchschnittlichen Höhe von
3,70 m
(12- Fuß) und weiterhin 14 Sitzskulpturen. Davon sind
72 Einzelstandskulpturen, die übrigen bilden Gruppen
von
zwei bis fünf Skulpturen. Zu jeder Skulptur gehört ein
Sockelstein. Dieser erhöht die Plinthe um
durchschnittlich
35 cm und sorgt für eine stärkere Neigung nach vorne.
Von der Gesamtbaumaßnahme ausgenommen sind die 62
Putten- Gruppen, auf dem Hofdamen- und
Friedrichsflügel.
Dieses Leistungsverzeichnis umfasst 3
Einzelskulpturen, 2 Dreiergruppen, 2 Fünfergruppen, ein
Tympanonrelief und eine Wappenkartusche.
Diese Skulpturen auf der Attika wurden alle zwischn
2007 und 2011 letztmalig restauriert und sind in
einem überarbeitungsbedürftigen Zustand.
Die Kartusche und das Tympanonfeld sind dank der
Ostausrichtung und der Überdachung durch die
Gesimse in einem relativ guten Zustand.
Diese Objekte sind zur Bearbeitung in Situ vorgesehen.

Alle Restaurierungsarbeiten an den Skulpturen müssen
zwingend innerhalb der vorgesehenen
Bauphasen und den zugehörigen Zeitfenstern erfolgen,
um den Gesamtfortschritt der Dachsanierung,
an denen verschiedene Gewerke beteiligt sind, nicht zu
behindern.
Zudem ist die Fläche auf dem Restaurierungsplatz mit
den Schaueranlagen und dem Lagerplatz begrenzt und
erfordert die genaue Umsetzung der logistischen
Planung, die seitens der Planer und der SPSG vorgegeben
wird.

Rüstung, Restaurierungsschauer, Depotfläche

Zum Restaurieren der am Bauwerk befindlichen Objekte
wird eine Rüstung mit Wetterschutz und Baustrom zur
Verfügung stehen.
Im Ehrenhof, innerhalb der Baustelleneinrichtung, wird
ein Manschaftscontainer und eine Toilette zur Verfügung
stehen.
In einer weiteren eingezäunten Anlage, die zur
Restaurierung abgebauter Skulpturen dient, wird ein
Material-/Werkzeugcontainer und ein Schuttcontainer
(Abfallschlüssel: AVV 170107) zur Verfügung stehen.

Die Ausstattung umfasst:
Baustromunterverteilung auf Rüstung
Brauchwasseranschlüsse in Baustelleneinrichtung
einen Schuttcontainer
einen Materialcontainer
einen Mannschaftscontainer
eine Toilette

(siehe Anhang 4 und 5)

Der Verbrauch von Baustrom und -wasser und die
Baustelleneinrichtung wird mit 1,1 % der
Bruttoabrechnungssumme berechnet und wird mit jeder
Abschlagszahlung einbehalten.
Die Einbehalte sind bei der Angebotskalkulation zu
berücksichtigen und in die Einheitspreise einzurechnen.

Beschreibung der Skulpturen

Die Skulpturen sind originale Erstausstattung und in
einem vergleichsweise sehr guten Zustand.
Die Substanz ist gesund und stabil. Ein Großteil der
Originaloberflächen ist sehr gut erhalten. Mit
Ausnahme der
Untersichten und Regenschattenzonen sind die meisten
Oberflächen dunkel verkrustet, aber nicht stark
vergipst. Auch Flechten besiedeln größere Teile der
Skulpturen. Ein geringer Substanzverlust ist meist nur
in
den Regenschattenzonen festzustellen. Die wenigen
mechanischen Schäden sind meist auf Fehlbelastung der
Standflächen oder treibende Eisen zurückzuführen und
betreffen eher die Plinthen.
Selten sind Teile der Skulpturen gerissen oder
abgebrochen.
Das Tympanonrelief ist in einem altersentsprechend
guten Zustand. Substanzverluste und Altrestaurierungen
halten sich in grenzen. Verschmutzungen sind eher
durch Stäube und Vogeldreck verursacht. (siehe Ahnhang
2
und 3)

Zur Veranschaulichung steht in der
Skulpturendepotfläche am Neuen Palais eine abgebaute
und teilrestaurierte
Musterskulptur. Diese Skulptur von der Attika des
Neuen Palais ist rechtsseitig unrestauriert und
linksseitig
restauriert (siehe Anhang 10). Sie dient der
Veranschaulichung, der Aufgabenstellung und als
Zielvorgabe. Der
Vorzustand (rechte Seite) entspricht weitestgehend
dem, der zu restaurierenden Skulpturen und der
Endzustand
(linke Seite) ist die Vorgabe für das zu erreichende
Restaurierungsergebnis.
Diese Skulptur sollte unbedingt vor der Kalkulation
des Angebotes besichtigt werden, da die
Zugänglichkeit auf dem Dach nur bedingt gegeben ist.
Die Terminabsprache zur Besichtigung der
Musterrestaurierung auf dem Schirrhof, ist über die
Vergabestelle der SPSG abzustimmen.
Zur Visualisierung wird weiterhin ein Bildkatalog,
aller zu restaurierenden Skulpturen, in mehreren
Ansichten zur
Verfügung gestellt. Die Bilder wurden 2008 bei einer
Befahrung mit Hebebühne aufgenommen. Sie stellen trotz
des Alters einen repräsentativen Zustand dar (siehe
Anhang 2).
Das Aufgabenspektrum umfasst den üblichen Kanon der
Sandsteinrestaurierung im Bereich Außenskulptur. Das
heißt:
Voruntersuchen und Dokumentieren
Fotografieren
Zustands- und Maßnahmenkartierung
Reinigen
Handmechanische Reinigung
Töten des biogenen Befalls
Nassreinigung
Trockenstrahlreinigung
Entrestaurierung
Entfernung von Ankern und Eisen
Entfernung von Altkittungen
Krustenausdünnung
Partikelstrahlreinigung
Statische Eingriffe
Nadeln
Klammern
Festigung
Rissinjektionen
Schlämmungen, Anböschungen, Antragungen
Natursteinergänzungen
Bildhauervierungen
Retuschierungen

Leistungsbeschreibung:

Der AN hat sich rechtzeitig Klarheit über die geplante
Maßnahme zu verschaffen. Dazu besteht die Möglichkeit
eine der Skulpturen in der Skulpturenwerkstatt der
SPSG auf dem Schirrhof (Lennéstr. 10, 14471 Potsdam) am
Park Sanssouci zu besichtigen. Diese wurde als
Musterrestaurierung, nur zur einen Hälfte restauriert,
um den
Ursprungszustand und die restauratorische Zielsetzung
zu veranschaulichen.

Die durchzuführenden Maßnahmen sind mit dem FB
Skulpturen der SPSG abzustimmen, Veränderungen auf
Grund neuer Situationen rechtzeitig anzumelden und die
Zustimmung einzuholen.
Die angegebenen Mengen sind z.T. Annahmen bzw. beruhen
auf visuelle Einschätzung. Anfallende
Mehrmengen während des Bauablaufs sind anzumelden und
vom FB Skulpturen bestätigen zu lassen.

Baubesprechungen sind Nebenleistungen und werden nicht
gesondert vergütet.

Alle Beschreibungen im nachfolgenden Text gehen von
der Blickrichtung der Skulptur aus. Die rechte Hand der
Skulptur ist die rechte Hand, dann ist diese auch die
rechte Seite des Postamentes und nicht hier wechselnd,
aus der Blickrichtung des Betrachters.

1. Ankern, Klammern und Bänder

1.1 Ausbau der Ankerköpfe
Eine der zu restaurierenden Skulpturen hat im Rücken
einen Windankerkopf, der nicht entfernt wurde. Dieser
eiserne Ankerkopf ist wahrscheinlich eingebleit und
muss ausgebaut werden. Beim Ausbau ist zwingend darauf
zu achten, die Ankertasche zu erhalten. Anker und Blei
oder Zement müssen entfernt werden. Ein Überbohren
der Einbleiung ist ausdrücklich untersagt!
Die Ankertasche darf nicht vergrößert werden, denn sie
muss den neuen Ankerkopf aufnehmen.

1.2 Herstellen neuer Ankertaschen
Wenn Ankertaschen Risse, Ausbrüche oder andere
Beschädigungen aufweisen, die die Wiederverwendung
nicht zulassen, ist dies in Abstimmung mit der
Skulpturenwerkstatt der SPSG festzulegen. Weiterhin
wird dann
in Abstimmung mit der Skulpturenwerkstatt der SPSG die
Position und Ausführung der neuen Ankertasche
festgelegt. Die neue Ankertasche muss ausgearbeitet
werden und die alte Ankertasche wird dann mit einer
Vierung geschlossen.

1.3 Ausbau von Klammern
Klammern müssen freilegelegt und ausgebaut werden. Sie
können eingebleit oder einzementiert sein. Die
Klammertaschen dürfen durch den Ausbau nicht
beschädigt werden und müssen für den Wiedereinbau von
neuen oder konservierten Klammern vorbereitet werden.
Die Klammern müssen zuordenbar gekennzeichnet
werden. Die Bewertung der ausgebauten Klammern erfolgt
durch Mitarbeiter der Skulpturenwerkstatt der SPSG.
Die meisten Klammern sind Verbindungsklammern zwischen
Teilen mehrteiliger Skuplturen oder Skulpturen der
Skulpturengruppen. Wenn Klammern ausgebaut werden,
muss die Standsicherheit wenn nötig durch
unterstützende Maßnahmen gewährleistet bleiben. Dazu
können temporär Bänder oder Stützen eingesetzt
werden. Grundsätzlich sind schnellstmöglich neue oder
restaurierte Klammern einzusetzen.

1.4 Restaurierung von Bestandsklammern
Alle ausgebauten Klammen müssen dem AG vorgelegt
werden. Der AG entscheidet über die mögliche
Weiterverwendung der Klammen. Die meisten Klammen
werden durch neu anzufertigende Edelstahlklammen
(V4A) ersetzt. Wenn eine alte Klammer weiterverwendet
werden soll, dann ist sie von losem Rost und defekten
Altanstrichen zu befreien und mechanisch zu reinigen.
Die Entrostung soll sanft erfolgen, um die
Eisenoberfläche nicht unnötig zu öffnen. dazu können
Bürsten und Druckluftnadler verwendet werden. Es darf
nicht mit scharfem Strahlgut gearbeitet werden!
Die Klammern sind dann je nach Absprache mit Owatrol
oder Brunox Epoxy zu grundieren. Weitrerhin erfolgt
danach ein Schutzanstrich. Bei Verwendung von Owatrol
soll ein Anstrich mit Ölfarbe erfolgen. Bei Verwendung
von Brunox Epoxy soll danach ein Anstrich mit
Epoxydfarbe erfolgen. Der Farbton wird vom AG
festgelegt.

1.5 Herstellung von Neuen Klammern
Die Position der neuen Klammen wird durch den AG
festgelegt. Wenn die historichen Klammertaschen
ausreichend gut funktionieren, sind neue Klammen nach
Vorbild der Alten herzustellen und einzusetzen.
Wenn die Position, Länge oder Einbindetiefe neu
festgelegt wird, müssen die neuen Klammern entsprechend
hergestellt werden.
Neue Kammern werden grundsätzlich aus V4A oder V5A
Stahl gefertigt.

Die Klammer soll aus Vollmaterial Vierkantprofil
hergestellt werden.
Die abgewinkelten Enden sollen rechtwinklig mittels
Gehrungsschnitt und vollflächiger Verschweissung der
Naht
hergestellt werden. Die Enden, die in den Stein
einbinden, sollen eingeschnitten und aufgeschlagen
sein, um ein
Verhaken in der Einbleiung im Stein zu gewährleisten.

Altenativ können Flachstahlklammen mit geeigneten
Querschnitten und abgewinkelten Enden zum Einsatz
kommen. Die in den Stein einbindenden Enden müssen
dann gespalten und verschränkt werden, um sich in der
Einbleiung gut zu verkeilen.

1.6 Einsetzen von Klammern und Ankerköpfen
Ankerköpfe und Klammerköpfe sind in kegelförmig
ausgearbeitete Löcher einzusetzen. Die Löcher sind mit
Blei
auszugießen. Dabei ist darauf zu achten, dass die
Löcher nicht zu groß sind, um die eingebrachte
Wärmemenge auf einem für den Stein verträgliches
Niveau zu begrenzen.
(siehe Anhang 11: Verbleiungsvorgaben SPSG)

2. Reinigung

2.01 Vorbereitende Reinigung
Die Maßnahme betrifft immer Teilbereiche der
Oberfläche, die in Prozent ermittelt wurden.
Vor der feuchten Reinigung ist Absaugen und manuelles
Entfernen von aufliegenden Verschmutzungen und
Flechten mit Holzspateln und Kunststoffbürsten nötig.
Weitere Vorbereitung ist das Abtöten von biogenem
Bewuchs durch Fluten der befallenen Oberflächen mittels
Alkohol/Wasserlösung (70 zu 30 RT). Die Lösung soll
großzügig durch Fluten, beispielsweise mittels
Drucksprüher (10l Gloria) aufgetragen werden. Sie soll
5 Mal im Abstand von einer Stunde aufgefrischt werden.
Ziel ist die Sättigung und Durchfeuchtung der ersten
fünf Zentimeter des Sandsteins und eine ausreichende
Einwirkzeit.
Bei hohen Außentemperaturen (über 25°C) muss doppelt
so oft aufgefrischt werden. Die Bereiche durch Folie
abzudecken ist alternativ auch möglich, aber wegen der
Größe der Skulpturen recht umständlich.
Am Folgetag muss die Heißdampfreinigung der
vorbehandelten Skulptur durchgeführt werden.

2.02 Heißdampfreinigung
Zum Entfernen der aufliegenden Verschmutzungen und
Flechten soll ein Heißdampfgerät eingesetzt werden.
Danach soll die gesamte Oberfläche der Skulpturen mit
Heißdampf gereinigt werden.
Es ist darauf zu achten keinen Materialabtrag an
Originalsubstanz zu verursachen.
Die Arbeitstemperatur soll 110°C nicht überschreiten.
Die Arbeitsdrücke müssen dem Arbeitsabstand angepasst
sein und dürfen die Originalsubstanz nicht
beschädigen.
Vor der Reinigung wird eine Reinigungsprobefläche von
ca. einem halben Quadratmeter durch Mitarbeiter der
Skulpturenrestaurierung festgelegt. Auf dieser Fläche
soll die Intensität der Reinigung vorgestellt und an
die
Anforderungen angepasst werden. Erst nach der Freigabe
durch die SPSG kann die komplette Reinigung nach
diesem Vorbild beginnen.
Für die Durchführung der Maßnahmen muss vorher ein
geeigeter Fassadenchutz hergestellt werden!
Wasser muss gefangen, gesammelt und abtransportiert
werden.

2.03 Partikelstrahlreinigung
Die Reinigung der verdichteten Oberfläche soll mittels
Partikelstrahlgerät erfolgen. Dies dient der
Reduzierung
der Verschwärzungen, zur Vereinheitlichung der
Oberflächenbeschaffenheit und damit einerseits der
Öffnung
der verdichteten Oberfläche, zwecks
Wasserdampfpermeabilität und andererseits der
optischen Angleichung
der Farbigkeit.
Als Strahlmittel hat sich Glaspudermehl (Asilit A0,
Fa. Steag) bewährt. Dazu sind Reinigungsproben, ggf.
auch
mit weiteren Strahlgütern anzulegen und dem AG
vorzustellen. Die Probeflächen werden durch
Mitarbeiter der
SPSG festgelegt. Erst nach der Freigabe erfolgt die
komplette Reinigung entsprechend der bestätigten
Musterfläche.
Es ist zu beachten, dass das Erscheinungsbild
weitestgehend homogenisiert wird, wobei die hellen
Sandsteinbereiche nicht im
Mikropartikelstrahlverfahren bearbeitet werden.
Anfallendes Strahlgut muss aufgefangen und täglich
fachgerecht entsorgt werden.

3. Restaurierung

3.04 Entfernung von Altrestaurierungen
An den Skulpturen sind nitrozelluloseklebergebundene
(Mökofix) Kittungen angetragen worden und in
unterschiedlichem Zustand erhalten. Die meisten sanden
bereits und werden bei der Reinigung bereits entfernt.
Kittungen, die noch in sehr gutem Zustand sind können
erhalten bleiben. Beschädigte Kittungen sollen entfernt
werden.
Weiterhin sollen alte Klebungen oder Fugen geöffnet
und entfernt werden.
Die betroffene Oberfläche ist in Prozent angegeben.

3.05 Festigung
Entfestigte Sandsteinbereiche sind je nach Stärke der
Absandung mit KSE 100 bis 300, Fa. Remmers oder
vergleichbar, im Flutverfahren zu festigen. Eine
Überfestigung bzw. Glanzbildung auf der Oberfläche ist
zu
vermeiden. Die Festigung ist nur an den vorher mit dem
AG festgelegten Bereichen durchzuführen.
Die betroffene Oberfläche ist in Prozent angegeben.

3.06 Abnahme und Reapplikation von Altvierungen
Alle Vierungen aus vorangegangenen Restaurierungen
sind zu prüfen. Dabei ist auf festen Sitz, Rissbildung,
Versagen der Klebung und die Art der Verdübelung zu
achten. Besonders ist auf Kunststoffkleber wie
Polyesterharze der 70er und 80er Jahre zu achten, weil
diese oft ohne Verwendung eines Dübels eingesetzt
wurden und mittlerweile versagen.
In Abstimmung mit der Skulpturenwerkstatt der SPSG,
sind die auszubauenden Vierungen festzulegen. Diese
sollen danach ausgebaut, die Klebeflächen gereinigt
und für die Reapplikation mit mineralischem
Natursteinkleber vorbereitet werden. Die
überarbeiteten Vierungen sollen zudem mit neuen
GFK-Dübeln
wiedereingesetzt werden (siehe 3.09).
Die Dübel sollen mit Epoxid- oder Acrylharz (Akepox
5010, Hilti Hit Hy270 oder vergleichbar zertifizierter
Hybridmörtel) eingeklebt werden.
Der Kleber für die Dübel ist vorab vorzustellen und
erst nach Freigabe durch die Skulpturenwerkstatt der
SPSG
zu verwenden.
Die Klebefuge soll mineralisch mit Natursteinkleber
ausgeführt werden und an der Oberfläche mit passendem
Restauriermörtel verschlossen werden (siehe 3.11).

3.07 Instandsetzen alter Fugen und Vierungsfugen

3.07.1 Fugen zwischen Bauteilen
Die Maßnahme beihaltet die Ausräumung der defekten
Fugenbereiche und eine gründliche Reinigung durch
Druckluft und Spülen. wenn Eisenkeile in den Fugen
verbaut sind, müssen diese ausgebaut und durch
Bleikeile
ersetzt werden. Defekte oder auszutauschende Fugen
unter den Plinthen, im Tympanon, den Reliefteilen und
der Wappenkartusche, sind mit mineralischen
Sandsteinfugenmörtel farblich angepasst zu verfugen.

3.07.2. Fugen zwischen Skulpturenteilen und
Vierungsfugen
Diese Maßnahme betrifft alle defekten oder zu
ersetzenden Fugen und die Fugen der Altvierungen, die
in
Abstimmung mit der Skulpturenwerkstatt der SPSG nicht
ausgebaut werden (beispielsweise, weil ihre Dübel
kraftschlüssig verbleit sind).
Verfüllen und Schließen offener oder defekter Fugen an
Altvierungen und Skulpturenteilen.
Erforderlich sind dazu die Ausräumung des defekten
Fugenbereiches und eine gründliche Reinigung durch
Druckluft und Spülen. Dann erfolgt im Fugenbereich
schmaler als 2mm, der Verguss mit mineralischem
Injektionsmörtel (Ledan) (siehe 3.08).
Weiterhin die Verfüllung und Verfugung mit
mineralischem Restauriermörtel (siehe 3.11).

3.08 Rissverschluss
Risse müssen gründlich ausgeräumt und mittels
Heißdampf, Spülen und Druckluft gereinigt werden.
Danach soll
die mineralische Rissverfüllung durch Injektion
(Ledan,) und oberflächiger Verschluss mittels
Restauriermörtel
(siehe 3.11) erfolgen.

3.09 Vernadelung von Rissen und Vierungen
Wenn Altvierungen oder angebrochene Teile nicht
abgenommen werden und mit einem Dübel reappliziert
werden können, dann müssen, nach vorheriger Abstimmung
mit der Skulpturenwerkstatt der SPSG,
Vernadelungen erfolgen.
Die Art und Größe der Vernadelung wird vor der
Ausführung von der Skulpturenwerkstatt der SPSG
festgelegt.
Als Nadel werden lange, im Verhältnis dünne Dübel
bezeichnet, die von außen den Riss überbrückend,
eingebracht werden. Als Nadelmaterial sind
Glasfaserstangen mit rauer (geglaster) Oberfläche zu
verwenden
(Fibernox-v-Rod). Der Durchmesser kann zwischen 3 und
16 mm liegen.
Die nötige Bohrung erfolgt mittels Diamanthohlbohrer
in Längen bis zu 100cm.
Die Verklebung muss füllend und kraftschlüssig durch
einspritzen von 2K Epoxid- oder Acrylharz (Akepox 5010,
Hilti Hit Hy270 oder vergleichbar zertifizierter
Hybridmörtel) erfolgen. Die Kleberummantelung der
Nadel soll 10%
bis 20% des Nadeldurchmessers entsprechen (10mm Nadel
in12mm oder 14mm Bohrloch). Der Kleber ist
vorab vorzustellen und erst nach Freigabe durch die
Skulpturenwerkstatt der SPSG zu verwenden.
Die Nadel muss so tief eingebaut werden, dass eine
ausreichende Überdeckung zum Verschluss der
Oberfläche mit Restauriermörtel erfolgen kann (siehe
3.11).
V4A:
In Ausnahmefällen kann eine Vernadelung mit
V4A-Gewindestangen(M16) erfolgen. Dies kann nötig
sein, wenn
eine Plinthe gerissen oder mehrteilig ist, dann müssen
die Nadeln verspannt werden. Dazu müssen an beiden
Enden des Bohrloches größere Durchmesser eingebohrt
werden, um Unterlegscheiben und Muttern in diesen
Taschen, unterhalb der Oberfläche einzubauen. In
Absprache mit den Mitarbeitern der
Skulpturenrestaurierung
der SPSG werden die Positionen und die genaue
Ausführung festgelegt.
Die durchgängigen Bohrungen sollen 20mm Durchmesser
haben. Die Aufweitung der Bohrlochenden soll 50mm
Durchmesser haben. Die Tiefe der Aufweitungen soll ca.
7cm sein, damit sie genügend Platz für ein Mörtelbett,
Unterlegscheibe, selbstsichernde Mutter und eine
Überdeckung mit einer zylindrischen Sandsteinvierung
von
3cm Dicke hat.
Die Gewindestangen sollen im mineralischen
Natursteinkleber eingebettet werden und an beiden
Enden mittels
dicken Unterlegscheiben (V4A M16 x 40mm x 3mm) und
selbstsichernden Muttern (V4A M16) verspannt
werden. Damit eine Lastverteilung der Verspannung zu
der Kontaktfläche am Naturstein möglich ist, muss auch
die Unterlegscheibe in einen druckfesten Mörtel
eingebettet werden.
Die Bohrungen werden oberflächig mit zylindrischen
Natursteinvierungen verschlossen (siehe 3.10).

3.10 Herstellen neuer Vierungen
Diese sind in Bildhauertechnik entsprechend der
Formensprache des Originals, oberflächen- und
materialgetreu
auszuführen und mit Haarfugen im Bruchverlauf der
Fehlstelle anzusetzen.
Vor der Ausführung in Sandstein ist ein Modell zu
erstellen, welches vom Fachbereich
Skulpturenrestaurierung
freigegeben werden muss. Danach wir das Modell in
Sandstein umgesetzt.
Architektonische Vierungen sind ebenfalls entsprechend
der Formensprache des Originals oberflächen- und
materialgetreu auszuführen. Das Ausarbeiten der
Vierungsstelle erfolgt unter möglichst wenig Verlust
gesunder
Originalsubstanz, dem Bruchverlauf angepasst.
Das Vierungsmaterial muss dem AG (Skulpturenwerkstatt
der SPSG) vorgestellt werden und kann erst nach
Freigabe verwendet werden.
Das zu verwendende Ersatzmaterial muss dem
Originalstein entsprechende physikalische Kennwerte
haben.
Dazu zählen neben dem Mineralbestand, Korngröße und
Bindung sowie Farbigkeit und Schichtung (tonhaltige
Sandsteine sind grundsätzlich NICHT zu verwenden).
Das Originalmaterial der Skulpturen ist leicht
hellgrau bis gelblich, hat feines bis mittelgroßes
Korn und
quarzitische Bindung.
Das Originalmaterial der Einzelskulpturen ähnelt
optisch dem, ausgewählt guter Bereiche, der heutigen
Sanderbank der Cottaer Brüche und dem Reinhardsdorfer.
Die Skulpturengruppen auf dem Mittelrisalit sind
jedoch alle aus Ummendorfersandstein in feiner
Bildhauerqualität. Dieses Gestein ist weicher als der
Vorhergenannte.
Als Vierungsmaterial können ausgewählte Stücke
Reinhardsdorfer Sandstein in Bildhauerqualität,
Warthauer
Sandstein in Bildhauerqualität, Seebergersandstein
Hell in Bildhauerqualität vorgestellt werden. Die
Stücke
müssen bei jeder Vierung genau zu der entsprechenden
Originalqualität der Fehlstelle passen.

Das Material muss den entsprechenden Vorgaben der
Steinmuster (siehe Anhang 6) entsprechen.

Vierungen müssen mit ein oder zwei Dübeln versehen
werden. Die Dübel sollen mit Epoxid- oder Acrylharz
(Akepox 5010, Hilti Hit Hy270 oder vergleichbar
zertifizierter Hybridmörtel) eingeklebt werden.
Beim Ein- bzw. Ansetzen dürfen keine Diffusionssperren
entstehen. Die Harzkleber dürfen nicht an die
Oberfläche treten. Die Klebefuge soll mineralisch mit
Natursteinkleber ausgeführt werden und an der
Oberfläche
mit passendem Restauriermörtel verschlossen werden
(siehe 3.11).

3.11 Antragungen, Anböschungen und Schlämmen
Oberflächenoffene Bereiche durch Entfestigung oder
Abwitterung sind mit dem Ziel der Wiederherstellung
eines
optimalen Wasserablaufes auf der Oberfläche und der
Rekonstruktion bildhauerischer Oberflächen mit farblich
angepassten mineralischen Ergänzungsmörtel
(Restauriermörtel SK fein/ normal, Fa. Remmers oder
vergleichbar) zu schließen. Die Beschaffenheit der
Antragungen sowohl in Korngröße als auch in der
Farbigkeit,
sind so gut einzustellen, dass eine Retusche möglichst
nicht nötig wird!
Der Übergang von Schlämme (mit Pinsel einmassiert) bis
zur Antragung im Zentimeterbereich sind hierbei
fließend in einem Arbeitsschritt.
Dabei ist der Formenverlauf und die
Oberflächenstruktur bei z.B. Haarsträhnen sowie
Gewandfalten und -kanten
etc., aufzunehmen und wieder anzulegen.

3.12 Retusche
Retuschen sind nötig, wenn Mörtelfarben oder
Vierungsstücke nicht gut genug passen und werden mit
der
Skulpturenwerkstatt der SPSG abgestimmt.
Die Retusche ist in Ansicht des Gesamtbildes
auszuführen. Dabei ist das natürliche Farbspektrum der
hellen
Partien, in wassergeschützten Bereichen bis zu den
dunklen Partien in den oberen Bereichen aufzunehmen.
Die
Retusche ist in den Nuancen heller als das Umfeld
anzulegen. Es geht bei der Retusche um eine Beruhigung
der Gesamtansicht, nicht um eine Vereinheitlichung. Es
sollte durch die Auswahl und Abmischung der
Farbspektren des Restauriermörtels bereits die
Grundfarbigkeit erreicht worden sein. Die abschließende
Retusche erfolgt mit Silikatkreiden (Silikatkreiden +
Fixativ, Fa. Kremer Pigmente oder Vergleichbarem).

4. Restaurierung der Vergoldung

4.1 Restaurierung der Vergoldung der Sandsteinkronen
Die Bearbeitung erfolgt in situ.
Maße:  Breite ca.1,20 m
 Höhe ca 1 m
 Oberfläche ca. 4,5 m²

Die metallrestauratorischen Maßnahmen sind nach den
Arbeiten am Stein durchzuführen.
Die Maßnahme beinhaltet:

1. Schutz des umgebenden Sandsteins
2. Reinigung
 Abnahme der Auflagerungen mit Wasser und Tensidzusatz
mit Schwämmen und Tüchern
3. Sichtung auf mechanische Schäden und der
Beschichtung/ Vergoldung
4. Freilegung
 partielles Abtragen von losen Beschichtungen von der
Oberfläche mit Skalpellen
5. Grundierung
 Beschichten des freigelegten Untergrundes mit
Leinölfirnis
 Grundierung ölbasierter Farbton: rot, seidenmatt
 Decklack Farbton RAL 1023 (Verkehrsgelb), seidenmatt
6. Vergoldung
 Auftragen von Anlegeöl auf den mit Vergoldung zu
versehenden Flächen, Anlegen von Rosenoble
 Doppel Gold extra stark, 23,75kt

4.2 Restaurierung der Vergoldung der
Kupferblechfanfaren
Die Bearbeitung erfolgt in situ.
Maße: L: ca. 200 cm
 Ø 3  20 cm
 Oberfläche ca. 0,7 m2

Die metallrestauratorischen Maßnahmen sind nach den
Arbeiten am Stein durchzuführen.
Die Maßnahme beinhaltet:

1. Schutz des umgebenden Sandsteins während der
Metallrestaurierung.
2. Reinigung
 Abnahme der Auflagerungen mit Wasser und Tensidzusatz
mit Schwämmen und Tüchern
3. Sichtung auf mechanische Schäden und
Korrosionsschäden in der Beschichtung/ Vergoldung
4. Freilegung
 partielles Abtragen von losen Beschichtungen und
Korrosionsprodukten von der Oberfläche mit
 Schabern/ Skalpellen/ Schleifvlies, nur an den
betreffenden Stellen
5. Schließen von Rissen und Durchbrüchen
 Hinterlegen oder Überdecken von Durchbrüchen im
Material mit feinem Glasfasergewebe
 (überlappend zugeschnitten) und laminieren mit
Epoxidharz, das für den Einsatz auf Kupfer/
 Kupferlegierung ausgewiesen ist
6. Korrosionsschutz
 Beschichten des freigelegten Untergrundes mit
3-lagigem Beschichtungssystem, bestehend aus:
  - Grundierung - zweifach: Conrads
EK-PUR-Imprägniergrund PE-319939, Farbton rot,
  seidenmatt
  - Decklack - zweifach: Conrads 2 K-PUR-Decklack
PA-RAL-63, Farbton RAL 1023
  (Verkehrsgelb) seidenmatt
7. Vergoldung
 Auftragen von Anlegeöl auf den mit Vergoldung zu
versehenden Flächen, Anlegen von Rosenoble
 Doppel Gold extra stark, 23,75kt

5.Dokumentation

5.1 Erstellen von Restaurierungsdokumentationen
Für jede Skulptur muss eine
Restaurierungsdokumentation entsprechend der Vorgaben,
inklusive Kartierung,
erfolgen.
Die Dokumentation hat für die jeweilige Skulptur mit
ihrem Sockelstein, einzeln zu erfolgen. Die
Dokumentation
beschreibt alle durchgeführten Maßnahmen, in Wort und
Bild und benennt die verwendeten Materialien.
Der Umfang ist auf das Wesentliche zu begrenzen.
Die Vorzustands- und Maßnahmenkartierung erfolgen auf
der Grundlage aufgehellter Fotos von vier Seiten,
händisch eingetragen. Eine digitale Kartierung kann
erfolgen, ist aber nicht zwingend erforderlich.
Ausführliche Angaben zur Ausführung, sowie
Beschriftung der Dateien und Fotos (siehe Anhang 6-
Vorgabe
Dokumentation Sandstein).

6. Arbeiten mit Stundennachweis

6.1 Restaurierungsarbeiten mit Stundennachweis
Für die im Vorfeld nicht abzusehenden zusätzlichen
Arbeiten, die durch Restauratoren ausgeführt werden
sollen,
können Stunden im Stundennachweis abgerechnet werden.
Diese Stunden müssen durch den AN vorher
schriftlich angemeldet werden. Die Arbeiten müssen
dann genehmigt und die Ausführung schriftlich bestätigt
werden.

6.2 Restaurierungsassistenzarbeiten mit Stundennachweis
Für die im Vorfeld nicht abzusehenden zusätzlichen
Arbeiten, die durch Restaurierungshelfer ausgeführt
werden
sollen, können Stunden im Stundennachweis abgerechnet
werden. Diese Stunden müssen durch den AN vorher
schriftlich angemeldet werden. Die Arbeiten müssen
dann genehmigt und die Ausführung schriftlich bestätigt
werden.

6.3 Bildhauerarbeiten mit Stundennachweis
Für die im Vorfeld nicht abzusehenden zusätzlichen
Arbeiten, die durch Steinbildhauer ausgeführt werden
sollen, können Stunden im Stundennachweis abgerechnet
werden. Diese Stunden müssen durch den AN vorher
schriftlich angemeldet werden. Die Arbeiten müssen
dann genehmigt und die Ausführung schriftlich bestätigt
werden.

### Titel 01 Baustelleneinrichtung

*Hinweis*
Alle Einrichtungen und Geräte, die zum Durchführen der
Restaurierungsmaßnahmen nötig sind, sind in die Preise
der
einzelnen Maßnahmen einzukalkulieren.

Bauseits wird eine Grundvesorgung mit Strom und Wasser
gestellt. Die Zuführung zum Arbeitsort muss durch den
AN
erfolgen. Licht-, Strom- und Wasserverteilung werden
nicht
gesondert vergütet!

Die Sicherung des Arbeitsgerüstes, des Daches und der
Fassade gegen Verschmutzung und Beschädigung muss auch
seitens AN erfolgen.

Siehe: Technische Vorbemerkungen

**01.1 Schutz der Vergoldung und der Metallteile**
Anbringung einer Schutzeinhüllung der teilweise
vergoldeten
Stein und  Kupferblechteile.
Schutz gegen mechanische Schäden, Feuchtigkeit und
Strahlmittel.
- umhüllen mit Filz und Folie (zB. mit Malerfließ)
Schutzeinhüllung muss nach Fertigstellung der
Restaurierung
rückstandslos entfernt werden.

Betreffende Skulpturenteile:
- zwei Fanfaren
- Krone
- Buchstaben auf dem Wappenschild
Menge: 1,000 psch

**01.2 Fassadenschutz bei Feucht und Trockenreinigung**
Bei der Feucht und Trockenreinigung ist
sicherzustellen,
dass kein Wasser oder Strahlmittel die Fassaden und
Dächer verunreinigt.

Für die Feuchtreinigung ist eine geeigneter Wasserfang
und
eine geeignete Wasserführung mit Ableitung
herzustellen.
Beispielsweise mit Planen, Regenrinnen und Schläuchen,
die
den Transport nach unten zur vorgegebenen Einleitstelle
gewährleisten.

Für die Strahlarbeiten ist der Strahlbreich abzuplanen
und nach
untren zu dichten, damit das anfallende Strahlgut
nicht nach
unten durchfällt.
Menge: 1,000 psch

### Titel 02 Reinigung und Restaurierung Skulptur HG11 Slg.: 1304: Weibliche Figur mit Lanze

*Hinweis*
Es handelt sich um eine Inneneckskulptur. Sie ist aus
zwei
Teilen zusammengesetzt und steht ohne Rückenanker.
Die Skulptur wurde 2007 letztmalig restauriert.
Die Randbereiche der Altantragungen sind oft offen und
die
Altantragungen sind teilweise hohl. es ist davon
auszugehen,
dass ein Großtel der Altergänzungen erneuert werden
muss.

**02.1 Ausbau von Klammern**
Demontieren eingebleiter oder einzementierter Klammern.
Beschriftung und Übergabe an AG.
Freilegen der Klammertaschen.

Betrifft Verbindungsklammer der zwei Skupturenteile.

siehe Inhalt der Leistung 1.3
Menge: 1,000 Stüc

**02.2 Herstellung neuer Klammern**
Neue V4A Klammern nach Vorbild der Alten herstellen.
Gegebenenfalls optimieren und anpassen an neue
Klammertaschen.

Betrifft Verbindungsklammer der zwei Skupturenteile.

siehe Inhalt der Leistung 1.5
Menge: 1,000 Stüc

**02.3 Einbau neuer Klammern**
Einpassen und einbleien der neuen Klammern.
Verstämmen der Bleiobeflächen.

Betrifft Verbindungsklammer der zwei Skupturenteile.

siehe Inhalt der Leistung 1.6
Menge: 1,000 Stüc

**02.4 Vorbereitende Reinigung**
Manuelles Entfernen von aufliegenden Verschmutzungen
und
Flechten mit Holzspateln und Bürsten.
Abtöten von biogenem Bewuchs durch Fluten der
befallenen
Oberflächen mittels Alkohol/Wasserlösung (70zu30).
Die Maßnahme betrifft ca. 30% der Oberfläche.

siehe Inhalt der Leistung 2.01
Menge: 1,000 psch

**02.5 Heissdampfreinigung**
Entfernen von aufliegenden Verschmutzungen und Flechten
mittels Heissdampfgerät.
Biogener Bewuchs auf ca. 30% der Oberfläche.
Reinigung der gesamten Oberfläche.

siehe Inhalt der Leistung 2.02
Menge: 1,000 psch

**02.6 Partikelstrahlreinigung**
Reinigung und Öffnung der verdichteten Oberfläche
mittels
Mikropartikelstrahlgerät. Reduzierung der
Verschwärzungen zur
Vereinheitlichung der Oberflächenbeschaffenheit.

Diese Skulptur hat ca.5% stark verschwärzte
Oberflächen!

siehe Inhalt der Leistung 2.03
Menge: 1,000 psch

**02.7 Festigung**
Festigung entfestigter Oberflächen mit KSE 100+300.
Die Maßnahme betrifft maximal 5% der gesamten
Oberfläche.

siehe Inhalt der Leistung 3.05
Menge: 1,000 psch

**02.8 Instandsetzung alter Vierungsfugen**
Verfüllen und Schließen offener oder defekter Fugen an
funktionierenden oder reapplizierten Altvierungen.

Altvierungen:
- Lanzenspitze

siehe Inhalt der Leistung 3.07
Menge: 1,000 Stüc

**02.9 Entfernung von Altrestaurierungen**
Manuelles Abnehmen und/oder Ausarbeiten von schadhaften
Ergänzungen, Kittungen und Fugen.
Maßnahme betrifft ca. 15% der Oberfläche.

siehe Inhalt der Leistung 3.04
Menge: 1,000 psch

**02.10 Antragungen, Anböschungen und Schlämmen**
Ergänzen der fehlenden oder beschädigten Oberflächen
mittels
mineralischem Steinergänzungsmörtel.
Die Maßnahne betrifft ca 20% der Gesamtoberfläche der
Skulptur.

siehe Inhalt der Leistung 3.11
Menge: 1,000 psch

**02.11 Fugeninstandsetzung**
Defekte Bereicghe der Fuge zwischen den beidenTeilen
der
Skulptur wenn beschädigt erneuern.

Fuge unter Plinthe wenn beschädigt erneuern.

siehe Ihalt der Leistung 3.7
Menge: 2,000 Stüc

**02.12 Retusche**
Farbliche Anpassung ergänzter Oberflächen mittels
Pigmenten.
Nur nötig, wenn Mörtelfarben nicht gut genug passen.

siehe Inhalt der Leistung 3.12
Menge: 1,000 psch

### Titel 03 Reinigung und Restaurierung Skulpturengruppe HG12 Slg.: 1303: Perseus befreit Andromeda

*Hinweis*
Die Gruppe ist aus drei größeren Steinblöcken
zusammengestellt. Die auskragenden Beine sind
angesetzt.
Alle Teile sind rückseitig mit Klammen miteinander
verbunden.
Der Ummendorfer Sandstein hat teilweise dichte,
schwarze
Krusten ausgebildet. Diese werden sich im Zuge der
Reinigung
nur wenig aufhellen lassen.
Die Gruppe wurde 2007 letztmalig restauriert.
Die Randbereiche der Altantragungen sind oft offen und
die
Altantragungen sind teilweise hohl. es ist davon
auszugehen,
dass ein Großtel der Altergänzungen erneuert werden
muss.

**03.1 Ausbau von Klammern**
Demontieren eingebleiter oder einzementierter Klammern.
Beschriftung und Übergabe an AG.
Freilegen der Klammertaschen.

Betrifft meist Verbindungsklammern zwischen Skulpturen
und
Skupturenteilen.

Länge der Klammern ist zwischen 0,5m und 2m.

siehe Inhalt der Leistung 1.3
siehe Bilder im Anhang: Klammern
Menge: 3,000 Stüc

**03.2 Herstellen neuer Ankertaschen und Klammertaschen**
Ausarbeiten der beschädigten Ankertasche.
Herstellen und einpassen einer Vierung.
Ausarbeiten einer neuen Ankertasche.

Die exakte Menge kann Abweichen und wird im Zuge der
Restaurierung durch AG festgelegt.

Länge der Klammern ist zwischen 0,5m und 2m.

siehe Inhalt der Leistung 1.2
siehe Bilder im Anhang: Klammern
Menge: 3,000 Stüc

**03.3 Herstellung neuer Klammern**
Neue V4A Klammern nach Vorbild der Alten herstellen.
Gegebenenfalls optimieren und anpassen an neue
Klammertaschen.

Länge der Klammern ist zwischen 0,5m und 2m.

siehe Inhalt der Leistung 1.5
siehe Bilder im Anhang: Klammern
Menge: 3,000 Stüc

**03.4 Einbau neuer Klammern**
Einpassen und einbleien der neuen Klammern.
Verstämmen der Bleiobeflächen.

Länge der Klammern ist zwischen 0,5m und 2m.

siehe Inhalt der Leistung 1.6
siehe Bilder im Anhang: Klammern
Menge: 3,000 Stüc

**03.5 Überarbeiten der Klammern ohne Ausbau**
Restaurieren alter Klammern

- entfernen des Altanstriches
- schonende entfernung des rostes
- gegebenenfalls ferilegen der Flanken
- neuer Rostschutzanstrich (ölbasiert)

Länge der Klammern ist zwischen 0,5m und 2m.

siehe Inhalt der Leistung 1.4
siehe Bilder im Anhang: Klammern
Menge: 1,000 Stüc

**03.6 Vorbereitende Reinigung**
Manuelles Entfernen von aufliegenden Verschmutzungen
und
Flechten mit Holzspateln und Bürsten.
Abtöten von biogenem Bewuchs durch Fluten der
befallenen
Oberflächen mittels Alkohol/Wasserlösung (70zu30).
Die Maßnahme betrifft ca. 25% der Oberfläche.

siehe Inhalt der Leistung 2.01
Menge: 1,000 psch

**03.7 Heissdampfreinigung**
Entfernen von aufliegenden Verschmutzungen und Flechten
mittels Heissdampfgerät.
Biogener Bewuchs auf ca. 25% der Oberfläche.
Reinigung der gesamten Oberfläche.

siehe Inhalt der Leistung 2.02
Menge: 1,000 psch

**03.8 Partikelstrahlreinigung**
Reinigung und Öffnung der verdichteten Oberfläche
mittels
Mikropartikelstrahlgerät. Reduzierung der
Verschwärzungen zur
Vereinheitlichung der Oberflächenbeschaffenheit.

Diese 3er Skulpturengruppe hat ca.5% stark verschwärzte
Oberflächen!

siehe Inhalt der Leistung 2.03
Menge: 1,000 psch

**03.9 Festigung**
Festigung entfestigter Oberflächen mit KSE 100+300.
Die Maßnahme betrifft maximal 5% der gesamten
Oberfläche.

siehe Inhalt der Leistung 3.05
Menge: 1,000 psch

**03.10 Instandsetzung alter Vierungsfugen**
Verfüllen und Schließen offener oder defekter Fugen an
funktionierenden oder reapplizierten Altvierungen.

Altvierungen:
- Fuß der weiblicgen Figur

siehe Inhalt der Leistung 3.07
Menge: 1,000 Stüc

**03.11 Entfernung von Altrestaurierungen**
Manuelles Abnehmen und/oder Ausarbeiten von schadhaften
Ergänzungen, Kittungen und Fugen.
Maßnahme betrifft ca. 15% der Oberfläche.

siehe Inhalt der Leistung 3.04
Menge: 1,000 psch

**03.12 Antragungen, Anböschungen und Schlämmen**
Ergänzen der fehlenden oder beschädigten Oberflächen
mittels
mineralischem Steinergänzungsmörtel.
Die Maßnahne betrifft ca 20% der Gesamtoberfläche der
Skulptur.

siehe Inhalt der Leistung 3.11
Menge: 1,000 psch

**03.13 Fugeninstandsetzung**
Defekte Bereicghe der Fugen zwischen den Teilen der
Gruppenskulpturen ergänzen oder neu verfugen.

siehe Inhalt der Leistung 3.7
Menge: 1,000 psch

**03.14 Herstellung und Montage einer Schwertklinge aus Kupferblech**
Hestellen einer neuen Schwertklinge nach Vorbild der
alten
beschädigten Kupferblechklinge.
Montage mit neuem Zapfen.

Länge ca 70cm
Menge: 1,000

**03.15 Retusche**
Farbliche Anpassung ergänzter Oberflächen mittels
Pigmenten.
Nur nötig, wenn Mörtelfarben nicht gut genug passen.

siehe Inhalt der Leistung 3.12
Menge: 1,000 psch

### Titel 04 Reinigung und Restaurierung Skulpturengruppe HG13 Slg.: 1302: Perseus kämpft gegen Phineus

*Hinweis*
Es handelt sich um eine Skulpturengruppe aus 5
Skulpturen.
Die meisten sind zweiteilig. Alle Skulpturen sind
rückseitig mit
Klammen miteinander verbunden.
Der Ummendorfer Sandstein hat teilweise dichte,
schwarze
Krusten ausgebildet. Diese werden sich im Zuge der
Reinigung
nur wenig aufhellen lassen.
Die Grupe wurde 2011 letztmalig restauriert.
Die Randbereiche der Altantragungen sind oft offen und
die
Altantragungen sind teilweise hohl. es ist davon
auszugehen,
dass ein Großtel der Altergänzungen erneuert werden
muss.

**04.1 Überarbeiten der Klammern ohne Ausbau**
Restaurieren alter Klammern

- entfernen des Altanstriches
- schonende entfernung des rostes
- gegebenenfalls ferilegen der Flanken
- neuer Rostschutzanstrich (ölbasiert)

Länge der Klammern ist zwischen 0,5m und 2m.

siehe Inhalt der Leistung 1.4
siehe Bilder im Anhang: Klammern
Menge: 8,000 Stüc

**04.2 Vorbereitende Reinigung**
Manuelles Entfernen von aufliegenden Verschmutzungen
und
Flechten mit Holzspateln und Bürsten.
Abtöten von biogenem Bewuchs durch Fluten der
befallenen
Oberflächen mittels Alkohol/Wasserlösung (70zu30).
Die Maßnahme betrifft ca. 50% der Oberfläche.
Die Mittelskulptur der Gruppe ist von der Maßnahme
ausgenommen, weil sie Teilweise durch Neuteile ersetzt
wird.

siehe Inhalt der Leistung 2.01
Menge: 1,000 psch

**04.3 Heissdampfreinigung**
Entfernen von aufliegenden Verschmutzungen und Flechten
mittels Heissdampfgerät.
Biogener Bewuchs auf ca. 50% der Oberfläche.
Reinigung der gesamten Oberfläche.
Die Mittelskulptur der Gruppe ist von der Maßnahme
ausgenommen, weil sie teilweise durch Neuteile ersetzt
wird.

siehe Inhalt der Leistung 2.02
Menge: 1,000 psch

**04.4 Partikelstrahlreinigung**
Reinigung und Öffnung der verdichteten Oberfläche
mittels
Mikropartikelstrahlgerät. Reduzierung der
Verschwärzungen zur
Vereinheitlichung der Oberflächenbeschaffenheit.

Diese Skulptur hat ca.10% stark verschwärzte
Oberflächen!

siehe Inhalt der Leistung 2.03
Menge: 1,000 psch

**04.5 Festigung**
Festigung entfestigter Oberflächen mit KSE 100+300.
Die Maßnahme betrifft maximal 15% der gesamten
Oberfläche.

siehe Inhalt der Leistung 3.05
Menge: 1,000 psch

**04.6 Instandsetzung alter Vierungsfugen**
Verfüllen und Schließen offener oder defekter Fugen an
funktionierenden oder reapplizierten Altvierungen.

Altvierungen:
- drei Fingespitzen der liken Hand, linker Fuß und
erhobener
Arm der linken Skulptur
- Schwertspitze der zweiten Skulptur von links
- erhobener Arm mit Schwert der vierten Slulptur von
links

siehe Inhalt der Leistung 3.07
Menge: 7,000 Stüc

**04.7 Entfernung von Altrestaurierungen**
Manuelles Abnehmen und/oder Ausarbeiten von schadhaften
Ergänzungen, Kittungen und Fugen.
Maßnahme betrifft ca. 15% der Oberfläche.

siehe Inhalt der Leistung 3.04
Menge: 1,000 psch

**04.8 Antragungen, Anböschungen und Schlämmen**
Ergänzen der fehlenden oder beschädigten Oberflächen
mittels
mineralischem Steinergänzungsmörtel.
Die Maßnahne betrifft ca 20% der Gesamtoberfläche der
Skulptur.
Die Mittelskulptur der Gruppe ist von der Maßnahme
ausgenommen, weil sie Teilweise durch Neuteile ersetzt
wird.

siehe Inhalt der Leistung 3.11
Menge: 1,000 psch

**04.9 Fugeninstandsetzung**
Defekte Bereicghe der Fugen zwischen den Teilen der
Gruppenskulpturen ergänzenoder neu verfugen.

siehe Ihalt der Leistung 3.7
Menge: 1,000 psch

**04.10 Retusche**
Farbliche Anpassung ergänzter Oberflächen mittels
Pigmenten.
Nur nötig, wenn Mörtelfarben nicht gut genug passen.

siehe Inhalt der Leistung 3.12
Menge: 1,000 psch

### Titel 05 Reinigung und Restaurierung Skulptur HG 14 Slg.: 1301: Nike

*Hinweis*
Die Skulptur steht zentral auf einem Postament. Sie
ist mit
einem langen Windanker versehen und ist zweiteilig.
Der Windanker wird bauseitig entfernt und erneuert.
Die Skulptur wurde 2011 letztmalig restauriert.
Die Randbereiche der Altantragungen sind oft offen und
die
Altantragungen sind teilweise hohl. es ist davon
auszugehen,
dass ein Großtel der Altergänzungen erneuert werden
muss.

**05.1 Ausbau von Klammern**
Demontieren eingebleiter oder einzementierter Klammern.
Beschriftung und Übergabe an AG.
Freilegen der Klammertaschen.

Betrifft Verbindungsklammern zwischen beiden
Skupturenteilen.

Länge der Klammern ist zwischen 0,5m und 2m.

siehe Inhalt der Leistung 1.3
siehe Bilder im Anhang: Klammern
Menge: 1,000 Stüc

**05.2 Herstellen neuer Ankertaschen und Klammertaschen**
Ausarbeiten der beschädigten Ankertasche.
Herstellen und einpassen einer Vierung.
Ausarbeiten einer neuen Ankertasche.

Die exakte Menge kann abweichen und wird im Zuge der
Restaurierung durch AG festgelegt.

siehe Inhalt der Leistung 1.2
Menge: 1,000 Stüc

**05.3 Herstellung neuer Klammern**
Neue V4A Klammern nach Vorbild der Alten herstellen.
Gegebenenfalls optimieren und anpassen an neue
Klammertaschen.

siehe Inhalt der Leistung 1.5
Menge: 1,000 Stüc

**05.4 Einbau neuer Klammern**
Einpassen und einbleien der neuen Klammern.
Verstämmen der Bleioberflächen.

siehe Inhalt der Leistung 1.6
Menge: 1,000 Stüc

**05.5 Ausbau des Ankerkopfes**
Demontieren des eingebleiten Rückenankerkopfes.
Freilegen der Ankertasche.

Windanker wird bauseitig vorher abgetrennt.

siehe Inhalt der Leistung 1.1
Menge: 1,000 Stüc

**05.6 Vorbereitende Reinigung**
Manuelles Entfernen von aufliegenden Verschmutzungen
und
Flechten mit Holzspateln und Bürsten.
Abtöten von biogenem Bewuchs durch Fluten der
befallenen
Oberflächen mittels Alkohol/Wasserlösung (70zu30).
Die Maßnahme betrifft ca. 30% der Oberfläche.

siehe Inhalt der Leistung 2.01
Menge: 1,000 psch

**05.7 Heissdampfreinigung**
Entfernen von aufliegenden Verschmutzungen und Flechten
mittels Heissdampfgerät.
Biogener Bewuchs auf ca. 30% der Oberfläche.
Reinigung der gesamten Oberfläche.

siehe Inhalt der Leistung 2.02
Menge: 1,000 psch

**05.8 Partikelstrahlreinigung**
Reinigung und Öffnung der verdichteten Oberfläche
mittels
Mikropartikelstrahlgerät. Reduzierung der
Verschwärzungen zur
Vereinheitlichung der Oberflächenbeschaffenheit.

Diese Skulptur hat ca.10% stark verschwärzte
Oberflächen!

siehe Inhalt der Leistung 2.03
Menge: 1,000 psch

**05.9 Festigung**
Festigung entfestigter Oberflächen mit KSE 100+300.
Die Maßnahme betrifft maximal 5% der gesamten
Oberfläche.

siehe Inhalt der Leistung 3.05
Menge: 1,000 psch

**05.10 Entfernung von Altrestaurierungen**
Manuelles Abnehmen und/oder Ausarbeiten von schadhaften
Ergänzungen, Kittungen und Fugen.
Maßnahme betrifft ca. 15% der Oberfläche.

siehe Inhalt der Leistung 3.04
Menge: 1,000 psch

**05.11 Antragungen, Anböschungen und Schlämmen**
Ergänzen der fehlenden oder beschädigten Oberflächen
mittels
mineralischem Steinergänzungsmörtel.
Die Maßnahne betrifft ca 15% der Gesamtoberfläche der
Skulptur.

siehe Inhalt der Leistung 3.11
Menge: 1,000 psch

**05.12 Fugeninstandsetzung**
Beschädigte Bereiche der Fuge zwischen den beiden
Teilen der
Skulptur ausräumen und neu verfugen.

Beschädigte Bereiche der Fuge zwischen Plinthe und
Sockelsteine ausräumen neu verfugen.

siehe Inhalt der Leistung 3.7
Menge: 2,000 Stüc

**05.13 Retusche**
Farbliche Anpassung ergänzter Oberflächen mittels
Pigmenten.
Nur nötig, wenn Mörtelfarben nicht gut genug passen.

siehe Inhalt der Leistung 3.12
Menge: 1,000 psch

### Titel 06 Reinigung und Restaurierung Skulpturengruppe HG15 Slg.: 1300: Persdeus Medusa Pegasos Athena

*Hinweis*
Die Gruppe ist aus mehreren Teilen zusammengesetzt.
Die stehenden Gruppenskulpturen sind zweiteilig. Alle
Skulpturen sind rückseitig mit Klammen miteinander
verbunden.
Der Ummendorfer Sandstein hat teilweise dichte,
schwarze
Krusten ausgebildet. Diese werden sich im Zuge der
Reinigung
nur wenig aufhellen lassen.
Die Gruppe wurde 2011 letztmalig restauriert.
Die Randbereiche der Altantragungen sind oft offen und
die
Altantragungen sind teilweise hohl. es ist davon
auszugehen,
dass ein Großtel der Altergänzungen erneuert werden
muss.

**06.1 Ausbau von Klammern**
Demontieren eingebleiter oder einzementierter Klammern.
Beschriftung und Übergabe an AG.
Freilegen der Klammertaschen.

Betrifft meist Verbindungsklammern zwischen Skulpturen
und
Skupturenteilen.

Länge der Klammern ist zwischen 0,5m und 2m.

siehe Inhalt der Leistung 1.3
siehe Bilder im Anhang: Klammern
Menge: 3,000 Stüc

**06.2 Herstellen neuer Ankertaschen und Klammertaschen**
Ausarbeiten der beschädigten Ankertasche.
Herstellen und einpassen einer Vierung.
Ausarbeiten einer neuen Ankertasche.

Die exakte Menge kann abweichen und wird im Zuge der
Restaurierung durch AG festgelegt.

Länge der Klammern ist zwischen 0,5m und 2m.

siehe Inhalt der Leistung 1.2
siehe Bilder im Anhang: Klammern
Menge: 3,000 Stüc

**06.3 Herstellung neuer Klammern**
Neue V4A Klammern nach Vorbild der Alten herstellen,
gegebenenfalls optimieren und anpassen an neue
Klammertaschen.

Länge der Klammern ist zwischen 0,5m und 2m.

siehe Inhalt der Leistung 1.5
siehe Bilder im Anhang: Klammern
Menge: 3,000 Stüc

**06.4 Einbau neuer Klammern**
Einpassen und einbleien der neuen Klammern.
Verstämmen der Bleiobeflächen.

Länge der Klammern ist zwischen 0,5m und 2m.

siehe Inhalt der Leistung 1.6
siehe Bilder im Anhang: Klammern
Menge: 3,000 Stüc

**06.5 Überarbeiten der Klammern ohne Ausbau**
Restaurieren alter Klammern

- entfernen des Altanstriches
- schonende entfernung des rostes
- gegebenenfalls ferilegen der Flanken
- neuer Rostschutzanstrich (ölbasiert)

Länge der Klammern ist zwischen 0,5m und 2m.

siehe Inhalt der Leistung 1.4
siehe Bilder im Anhang: Klammern
Menge: 4,000 Stüc

**06.6 Vorbereitende Reinigung**
Manuelles Entfernen von aufliegenden Verschmutzungen
und
Flechten mit Holzspateln und Bürsten.
Abtöten von biogenem Bewuchs durch Fluten der
befallenen
Oberflächen mittels Alkohol/Wasserlösung (70zu30).
Die Maßnahme betrifft ca. 25% der Oberfläche.

siehe Inhalt der Leistung 2.01
Menge: 1,000 psch

**06.7 Heissdampfreinigung**
Entfernen von aufliegenden Verschmutzungen und Flechten
mittels Heissdampfgerät.
Biogener Bewuchs auf ca. 25% der Oberfläche.
Reinigung der gesamten Oberfläche.

siehe Inhalt der Leistung 2.02
Menge: 1,000 psch

**06.8 Partikelstrahlreinigung**
Reinigung und Öffnung der verdichteten Oberfläche
mittels
Mikropartikelstrahlgerät. Reduzierung der
Verschwärzungen zur
Vereinheitlichung der Oberflächenbeschaffenheit.

Diese Skulptur hat ca.5% stark verschwärzte
Oberflächen!

siehe Inhalt der Leistung 2.03
Menge: 1,000 psch

**06.9 Festigung**
Festigung entfestigter Oberflächen mit KSE 100+300.
Die Maßnahme betrifft maximal 5% der gesamten
Oberfläche.

siehe Inhalt der Leistung 3.05
Menge: 1,000 psch

**06.10 Instandsetzung alter Vierungsfugen**
Verfüllen und Schließen offener oder defekter Fugen an
funktionierenden oder reapplizierten Altvierungen.

Altvierungen:
- Flügel und rechtes Bein vom Pegasus
- Bein der Liegenden weiblichen Figur

siehe Inhalt der Leistung 3.07
Menge: 3,000 Stüc

**06.11 Entfernung von Altrestaurierungen**
Manuelles Abnehmen und/oder Ausarbeiten von schadhaften
Ergänzungen, Kittungen und Fugen.
Maßnahme betrifft ca. 15% der Oberfläche.

siehe Inhalt der Leistung 3.04
Menge: 1,000 psch

**06.12 Antragungen, Anböschungen und Schlämmen**
Ergänzen der fehlenden oder beschädigten Oberflächen
mittels
mineralischem Steinergänzungsmörtel.
Die Maßnahne betrifft ca 20% der Gesamtoberfläche der
Skulptur.

siehe Inhalt der Leistung 3.11
Menge: 1,000 psch

**06.13 Fugeninstandsetzung**
Defekte Bereiche der Fugen zwischen den Teilen der
Gruppenskulpturen ausräumen und neu verfugen.

siehe Ihalt der Leistung 3.7
Menge: 1,000 psch

**06.14 Retusche**
Farbliche Anpassung ergänzter Oberflächen mittels
Pigmenten.
Nur nötig, wenn Mörtelfarben nicht gut genug passen.

siehe Inhalt der Leistung 3.12
Menge: 1,000 psch

### Titel 07 Reinigung und Restaurierung Skulpturengruppe HG16 Slg.: 1299: Perseus kämpft gegen Seeungeheuer

*Hinweis*
Die Gruppe ist mehrteilig und rückseitig mit Klammen
verbunden.
Der Ummendorfer Sandstein hat teilweise dichte,
schwarze
Krusten ausgebildet. Diese werden sich im Zuge der
Reinigung
nur wenig aufhellen lassen.
Die Gruppe wurde letztmalig 2008 restauriert.
Die Randbereiche der Altantragungen sind oft offen und
die
Altantragungen sind teilweise hohl. es ist davon
auszugehen,
dass ein Großtel der Altergänzungen erneuert werden
muss.

**07.1 Ausbau von Klammern**
Demontieren eingebleiter oder einzementierter Klammern.
Beschriftung und Übergabe an AG.
Freilegen der Klammertaschen.

Betrifft meist Verbindungsklammern zwischen Skulpturen
und
Skupturenteilen.

Länge der Klammern ist zwischen 0,5m und 2m.

siehe Inhalt der Leistung 1.3
siehe Bilder im Anhang: Klammern
Menge: 5,000 Stüc

**07.2 Herstellen neuer Ankertaschen und Klammertaschen**
Ausarbeiten der beschädigten Ankertasche.
Herstellen und einpassen einer Vierung.
Ausarbeiten einer neuen Ankertasche.

Die exakte Menge kann Abweichen und wird im Zuge der
Restaurierung durch AG festgelegt.

Länge der Klammern ist zwischen 0,5m und 2m.

siehe Inhalt der Leistung 1.2
siehe Bilder im Anhang: Klammern
Menge: 5,000 Stüc

**07.3 Herstellung neuer Klammern**
Neue V4A Klammern nach Vorbild der Alten herstellen.
Gegebenenfalls optimieren und anpassen an neue
Klammertaschen.

Länge der Klammern ist zwischen 0,5m und 2m.

siehe Inhalt der Leistung 1.5
siehe Bilder im Anhang: Klammern
Menge: 5,000 Stüc

**07.4 Einbau neuer Klammern**
Einpassen und einbleien der neuen Klammern.
Verstämmen der Bleiobeflächen.

Länge der Klammern ist zwischen 0,5m und 2m.

siehe Inhalt der Leistung 1.6
siehe Bilder im Anhang: Klammern
Menge: 5,000 Stüc

**07.5 Überarbeiten der Klammern ohne Ausbau**
Restaurieren alter Klammern

- entfernen des Altanstriches
- schonende entfernung des rostes
- gegebenenfalls ferilegen der Flanken
- neuer Rostschutzanstrich (ölbasiert)

Länge der Klammern ist zwischen 0,5m und 2m.

siehe Inhalt der Leistung 1.4
siehe Bilder im Anhang: Klammern
Menge: 4,000 Stüc

**07.6 Vorbereitende Reinigung**
Manuelles Entfernen von aufliegenden Verschmutzungen
und
Flechten mit Holzspateln und Bürsten.
Abtöten von biogenem Bewuchs durch Fluten der
befallenen
Oberflächen mittels Alkohol/Wasserlösung (70zu30).
Die Maßnahme betrifft ca. 25% der Oberfläche.

siehe Inhalt der Leistung 2.01
Menge: 1,000 psch

**07.7 Heissdampfreinigung**
Entfernen von aufliegenden Verschmutzungen und Flechten
mittels Heissdampfgerät.
Biogener Bewuchs auf ca. 25% der Oberfläche.
Reinigung der gesamten Oberfläche.

siehe Inhalt der Leistung 2.02
Menge: 1,000 psch

**07.8 Partikelstrahlreinigung**
Reinigung und Öffnung der verdichteten Oberfläche
mittels
Mikropartikelstrahlgerät. Reduzierung der
Verschwärzungen zur
Vereinheitlichung der Oberflächenbeschaffenheit.

Diese Skulptur hat ca.5% stark verschwärzte
Oberflächen!

siehe Inhalt der Leistung 2.03
Menge: 1,000 psch

**07.9 Festigung**
Festigung entfestigter Oberflächen mit KSE 100+300.
Die Maßnahme betrifft maximal 15% der gesamten
Oberfläche.

siehe Inhalt der Leistung 3.05
Menge: 1,000 psch

**07.10 Instandsetzung alter Vierungsfugen**
Verfüllen und Schließen offener oder defekter Fugen an
funktionierenden oder reapplizierten Altvierungen.

Altvierungen:
- Oberschenkel des Drachentöters
- rechter Arm des Amor
-Schwertklinge
- Zeigefinger des Amor

siehe Inhalt der Leistung 3.07
Menge: 4,000 Stüc

**07.11 Entfernung von Altrestaurierungen**
Manuelles Abnehmen und/oder Ausarbeiten von schadhaften
Ergänzungen, Kittungen und Fugen.
Maßnahme betrifft ca. 15% der Oberfläche.

siehe Inhalt der Leistung 3.04
Menge: 1,000 psch

**07.12 Antragungen, Anböschungen und Schlämmen**
Ergänzen der fehlenden oder beschädigten Oberflächen
mittels
mineralischem Steinergänzungsmörtel.
Die Maßnahne betrifft ca 20% der Gesamtoberfläche der
Skulptur.

siehe Inhalt der Leistung 3.11
Menge: 1,000 psch

**07.13 Fugeninstandsetzung**
Defekte Bereicghe der Fugen zwischen den Teilen der
Gruppenskulpturen ausräumen und neu verfugen.

siehe Ihalt der Leistung 3,7
Menge: 1,000 psch

**07.14 Retusche**
Farbliche Anpassung ergänzter Oberflächen mittels
Pigmenten.
Nur nötig, wenn Mörtelfarben nicht gut genug passen.

siehe Inhalt der Leistung 3.12
Menge: 1,000 psch

### Titel 08 Reinigung und Restaurierung Skulptur HG17 Slg.: 1298: Weibliche Figur mit Helm

*Hinweis*
Diese Skulptur ist eine Inneneckskulptur und steht ohne
Windanker.
Die Skulptur wurde 2008 letztmalig restauriert.
Die Randbereiche der Altantragungen sind oft offen und
die
Altantragungen sind teilweise hohl. es ist davon
auszugehen,
dass ein Großtel der Altergänzungen erneuert werden
muss.

**08.1 Überarbeiten der Klammern ohne Ausbau**
Restaurieren alter Klammern

- entfernen des Altanstriches
- schonende entfernung des rostes
- gegebenenfalls ferilegen der Flanken
- neuer Rostschutzanstrich (ölbasiert)

Länge der Klammern ist zwischen 0,5m und 2m.

siehe Inhalt der Leistung 1.4
siehe Bilder im Anhang: Klammern
Menge: 2,000 Stüc

**08.2 Vorbereitende Reinigung**
Manuelles Entfernen von aufliegenden Verschmutzungen
und
Flechten mit Holzspateln und Bürsten.
Abtöten von biogenem Bewuchs durch Fluten der
befallenen
Oberflächen mittels Alkohol/Wasserlösung (70zu30).
Die Maßnahme betrifft ca. 30% der Oberfläche.

siehe Inhalt der Leistung 2.01
Menge: 1,000 psch

**08.3 Heissdampfreinigung**
Entfernen von aufliegenden Verschmutzungen und Flechten
mittels Heissdampfgerät.
Biogener Bewuchs auf ca. 30% der Oberfläche.
Reinigung der gesamten Oberfläche.

siehe Inhalt der Leistung 2.02
Menge: 1,000 psch

**08.4 Partikelstrahlreinigung**
Reinigung und Öffnung der verdichteten Oberfläche
mittels
Mikropartikelstrahlgerät. Reduzierung der
Verschwärzungen zur
Vereinheitlichung der Oberflächenbeschaffenheit.

Diese Skulptur hat ca.15% stark verschwärzte
Oberflächen!

siehe Inhalt der Leistung 2.03
Menge: 1,000 psch

**08.5 Festigung**
Festigung entfestigter Oberflächen mit KSE 100+300.
Die Maßnahme betrifft maximal 15% der gesamten
Oberfläche.

siehe Inhalt der Leistung 3.05
Menge: 1,000 psch

**08.6 Instandsetzung alter Vierungsfugen**
Verfüllen und Schließen offener oder defekter Fugen an
funktionierenden oder reapplizierten Altvierungen.

ltvierungen:
- linker Arm
- inke Hand
- obere Gesichtshälfte
- Falte hinter rechtem Arm
- kleine Vierungen im Brust/Bauchbereich
- Plinthe

siehe Inhalt der Leistung 3.07
Menge: 6,000 Stüc

**08.7 Entfernung von Altrestaurierungen**
Manuelles Abnehmen und/oder Ausarbeiten von schadhaften
Ergänzungen, Kittungen und Fugen.
Maßnahme betrifft ca. 15% der Oberfläche.

siehe Inhalt der Leistung 3.04
Menge: 1,000 psch

**08.8 Antragungen, Anböschungen und Schlämmen**
Ergänzen der fehlenden oder beschädigten Oberflächen
mittels
mineralischem Steinergänzungsmörtel.
Die Maßnahne betrifft ca 15% der Gesamtoberfläche der
Skulptur.

siehe Inhalt der Leistung 3.11
Menge: 1,000 psch

**08.9 Fugeninstandsetzung**
Defekte Bereiche an der Fuge zwischen den
Skulpturenteilen
und der Fuge zwischen Sockel und Skulptur ausräumen und
neu verfugen.

siehe Inhalt der Leistung 3.7
Menge: 2,000 Stüc

**08.10 Retusche**
Farbliche Anpassung ergänzter Oberflächen mittels
Pigmenten.
Nur nötig, wenn Mörtelfarben nicht gut genug passen.

siehe Inhalt der Leistung 3.12
Menge: 1,000 psch

### Titel 09 Reinigung und Restaurierung Tympanonrelief HG Slg.:

*Hinweis*
Das Tympanonrelief ist ca 17m breit und 4m hoch, auf
einer
Fläche von ca 34m².
Der Gesamtzustand ist altersgemäß gut. Das Relief
befindet
sich größtenteils im Regenschatten der auskragenden
Gesimse
und ist durch die Ostausrichtung relativ gut geschützt.
Oberflächenverluste sind vorwiegend im beregneten und
verdunkelten Bereich zu Finden. Besonders die Köpfe und
auskragenden Teile sind schadhaft.
Die Hauptverschmutzung ist bedingt durch Ablagerung von
Stäuben, Vogeldreck und Bildung schwarzer Krusten.
Auch die Verschmutzung durch Vogeldreck ist zu
entfernen. Die
Entfernung der Verschmutzungen ist mechanisch und
trocken
mittels Mikropartikelstrahl durchzuführen.

**09.1 Vorbereitende Reinigung**
Manuelles Entfernen und Absaugen von aufliegenden
Verschmutzungen und Flechten mit Holzspateln und
Bürsten.

an ca 5% der Oberfläche: Abtöten von biogenem Bewuchs
durch Fluten der befallenen Oberflächen mittels
Alkohol/Wasserlösung (70zu30).

Die Vorreinigung betrifft die gesamte Oberfläche.

siehe Inhalt der Leistung 2.01
Menge: 1,000 psch

**09.2 Heissdampfreinigung**
Entfernen von aufliegenden Verschmutzungen und Flechten
mittels Heissdampfgerät.

Reinigung durch vorsichtiges dampfen der Oberfläche.

siehe Inhalt der Leistung 2.02
Menge: 1,000 psch

**09.3 Partikelstrahlreinigung**
Reinigung hartnäckiger Verschmutzungen und Öffnung der
verdichteten Oberfläche, mittels
Mikropartikelstrahlgerät.
Reduzierung der Verschwärzungen zur Vereinheitlichung
der
Oberflächenbeschaffenheit.

Das Relief hat ca.5% stark verschwärzte Oberflächen!

siehe Inhalt der Leistung 2.03
Menge: 1,000 psch

**09.4 Festigung**
Festigung entfestigter Oberflächen mit KSE 100+300.
Die Maßnahme betrifft maximal 5% der gesamten
Oberfläche.

siehe Inhalt der Leistung 3.05
Menge: 1,000 psch

**09.5 Abnahme und Reapplikation von Altvierungen**
Ausbau alter Vierungen und Wiedereinbau mit neuer
Vedübelung, Verklebung .

Altvierungen:
- Plinthe vorne
- linker Arnm
- linker Daumen

siehe Inhalt der Leistung 3.06
Menge: 5,000 Stüc

**09.6 Entfernung von Altrestaurierungen**
Manuelles Abnehmen und/oder Ausarbeiten von schadhaften
Ergänzungen, Kittungen.
Maßnahme betrifft weniger als 2% der Oberfläche.
(ca. 50 Stück)

siehe Inhalt der Leistung 3.04
Menge: 1,000 psch

**09.7 Rissverschluss**
Mineralische Rissverfüllung durch Injektion und
oberflächiger
Verschluss.

siehe Inhalt der Leistung 3.08
Menge: 15,000 Stüc

**09.8 Antragungen, Anböschungen und Schlämmen**
Ergänzen der fehlenden oder beschädigten Oberflächen
mittels
mineralischem Steinergänzungsmörtel.
Die Maßnahne betrifft ca 5% der Gesamtoberfläche des
Tympanonfeldes. Sie betrifft Rückwitterungen im
beregneten
Bereich, Fugenflanken und Bilhauerische
Kleinfehlstellen.

siehe Inhalt der Leistung 3.11
Menge: 1,000 psch

**09.9 Fugeninstandsetzung**
Ausräumen defekter Fugen.
Ausräumen von Zementfugen.
verfüllen, schließen und bündig abziehen.

siehe Inhalt der Leistung 3,7
Menge: 75,000 m

**09.10 Retusche**
Farbliche Anpassung ergänzter Oberflächen mittels
Pigmenten.
Nur nötig, wenn Mörtelfarben nicht gut genug passen.

siehe Inhalt der Leistung 3.12
Menge: 1,000 psch

### Titel 10 Reinigung und Restaurierung der Wappenka

*Hinweis*
Die Kartusche ist ca 8m breit und 3m hoch.
Der Gesamtzustand ist altersgemäß gut. Die Kartusche
ist
wegen der Ausrichtung nach Osten und im Regenschatten
der
auskragenden Gesimse relativ gut geschützt.
Oberflächenverluste sind vorwiegend im beregneten und
verdunkelten Bereich zu Finden. Besonders die Krone,
die
Putten und die Köpfe der Fanfarenträgerinnen sind
schadhaft.
Die Hauptverschmutzung ist bedingt durch Ablagerung von
Stäuben, Vogeldreck und Bildung schwarzer Krusten.
Auch die Verschmutzung durch Vogeldreck ist zu
entfernen. Die
Entfernung der Verschmutzungen ist mechanisch und
trocken
mittels Mikropartikelstrahl durchzuführen.
Teile der Kartusche können aus vergoldetem Sandstein
und
vergoldetem Metall bestehen und müssen vor Schäden
durch
Feuchtigkeit oder mechanische Einwirkung geschützt
werden.

Die Restaurierung der Vergoldung, wenn sie belegt
werden
kann, ist auch Bestandteil dieser Ausschreibung.
Die Vergoldung der Fanfaren scheint weitestgehend
verloren.
Auch die Krone hat die Vergoldung verloren.

**10.1 Vorbereitende Reinigung**
Manuelles Entfernen und Absaugen von aufliegenden
Verschmutzungen und Flechten mit Holzspateln und
Bürsten.

an ca 5% der Oberfläche: Abtöten von biogenem Bewuchs
durch Fluten der befallenen Oberflächen mittels
Alkohol/Wasserlösung (70zu30).

Die Vorreinigung betrifft die gesamte Oberfläche.

siehe Inhalt der Leistung 2.01
Menge: 1,000 psch

**10.2 Heissdampfreinigung**
Entfernen von aufliegenden Verschmutzungen und Flechten
mittels Heissdampfgerät.

Reinigung durch vorsichtiges Dampfen der Oberfläche.

siehe Inhalt der Leistung 2.02
Menge: 1,000 psch

**10.3 Partikelstrahlreinigung**
Reinigung harnäckiger Verschnutzungen und Öffnung der
verdichteten Oberfläche mittels
Mikropartikelstrahlgerät.
Reduzierung der Verschwärzungen zur Vereinheitlichung
der
Oberflächenbeschaffenheit.

Das Relief hat ca.5% stark verschwärzte Oberflächen!

siehe Inhalt der Leistung 2.03
Menge: 1,000 psch

**10.4 Festigung**
Festigung entfestigter Oberflächen mit KSE 100+300.
Die Maßnahme betrifft maximal 5% der gesamten
Oberfläche.

siehe Inhalt der Leistung 3.05
Menge: 1,000 psch

**10.5 Antragungen, Anböschungen und Schlämmen**
Ergänzen der fehlenden oder beschädigten Oberflächen
mittels
mineralischem Steinergänzungsmörtel.
Die Maßnahne betrifft weniger als 10% der
Gesamtoberfläche.
Es betrifft Rückwitterungen im beregneten Bereich und
Fugenflanken sowie Bilhauerische Kleinfehlstellen.

siehe Inhalt der Leistung 3.11
Menge: 1,000 psch

**10.6 Fugeninstandsetzung**
Ausräumen defekter Fugen.
Ausräumen von Zementfugen.
verfüllen, schließen und bündig abziehen.

siehe Inhalt der Leistung 3.7
Menge: 1,000 psch

**10.7 Retusche**
Farbliche Anpassung ergänzter Oberflächen mittels
Pigmenten.
Nur nötig, wenn Mörtelfarben nicht gut genug passen.

siehe Inhalt der Leistung 3.12
Menge: 1,000 psch

**10.8 Restaurierung der vergoldeten Krone**
Die Ausführung dieser Arbeiten hängt von den
Ergebnissen der bauseitigen Fassungsuntersuchung ab.
Möglicherweise entfällt die Leistung.

Maße:  Breite ca.1,20 m
 Höhe ca 1 m
 Oberfläche ca. 4,5 m²

1. Schutzmaßnahmen
2. Reinigung
3. Sichtung
4. Freilegung
5. Grundierung
6. Vergoldung

Siehe Inhalt der Leistung 4.1
Menge: 1,000 psch

**10.9 Restaurierung der vergoldeten Fanfaren**
Die Ausführung dieser Arbeiten hängt von den
Ergebnissen der bauseitigen Fassungsuntersuchung ab.
Möglicherweise entfällt die Leistung.

Maße: L: ca. 200 cm
 Ø 3  20 cm
 Oberfläche ca. 0,7 m2

1. Schutzmaßnahmen
2. Reinigung
3. Sichtung
4. Freilegung
5. Schließen von Rissen und Durchbrüchen
6. Korrosionsschutz
7. Vergoldung

Siehe Inhalt der Leistung 4.2
Menge: 2,000 Stüc

### Titel 11 Dokumentatiion

**11.1 Erstellung von Restaurierungsdokumentationen**
Für jede Skulptur/Gruppe/Tympanonrelief und Kartusche
muss
eine Restaurierungsdokumentation entsprechend der
Vorgaben
inklusive Kartierung erfolgen.

Siehe Leistungsbeschreibung 5.1
Menge: 9,000 Stüc

### Titel 12 Arbeiten mit Stundennachweis

**12.1 Restaurierungsarbeiten mit Stundennachweis**
Nach Voranmeldung und Genehmigung durch AG nutzbare
Stunden für Arbeiten durch Restauratoren.

Siehe Leistungsbeschreibung 6.1
Menge: 50,000 h

**12.2 Restaurierungsassistenzarbeiten mit Stundennachweis**
Nach Voranmeldung und Genehmigung durch AG nutzbare
Stunden für Arbeiten durch Restaurierungshelfer.

Siehe Leistungsbeschreibung 6.2
Menge: 50,000 h

**12.3 Bildhauerarbeiten mit Stundennachweis**
Nach Voranmeldung und Genehmigung durch AG nutzbare
Stunden für Arbeiten durch Steinbildhauer.

Siehe Leistungsbeschreibung 6.3
Menge: 50,000 h

USt %: 19,00
